# Leistungsbeschreibung
Leistungsbeschreibung (GAEB DA XML 3.2, DA81)
Währung: EUR
Erstellt mit: GKPro-Server v10.4.50 T&T Datentechnik GmbH, GAEB-Konverter 10, 17.09.2026

## LV-Name Leistungsbeschreibung
Datum: 17.09.2026

### Wetterzentrale 4 Bedienung

**4.02 Client Bedienoberfläche SunControlServer-Client, Browserbasierter Zugriff, Visualisierung, KNX - W-99124**
Der SCC-Client ist speziell für die Anbindung an den SunControlServer®.

Es handelt sich um einen Slot, der je Nutzer freigeschaltet wird, um auf die Datenbank per Benutzer Anmeldung auf den SunControlServer® zuzugreifen.

Der Client arbeitet über das Intranet mit dem SunControlServer®.

Browserbasierter Zugriff zum Bedienen und Beobachten der gesamten Sonnenschutzsteuerung:

z.B. manuelle Bedienung
Automatiken ein-/ ausschalten
Grenzwerte verändern
Zeitprogramme anpassen
Anzeige der aktuellen Wetterdaten sowie der aufgezeichneten Sensorwerte
Geschützte Benutzeranmeldung über LAN
Responsives Design zur automatischen Anpassung der Darstellung auf verschiedenen Endgeräten wie SmartPhones, Tablets, Desktop-PCs, etc.

Fabrikat: BMS GmbH
Kontakt: info@bms-solutions.de
Typ: SCS Client Lizenz
Art. Nr.: W-99124
Menge: 1,000 Stk
