# Leistungsbeschreibung
Leistungsbeschreibung (GAEB DA XML 3.2, DA81)
Währung: EUR
Erstellt mit: GKPro-Server v10.4.50 T&T Datentechnik GmbH, GAEB-Konverter 10, 17.09.2026

## LV-Name Leistungsbeschreibung
Datum: 17.09.2026

### Wetterzentrale 8 Dienstleistungen

**8.01 Dynamische Windüberwachung, Softwaremodul zur windabhängigen Sonnenschutzsteuerung - Dienstleistung BMS**
Dynamische Windüberwachung ist ein Softwaremodul zur präzisen Erfassung und Auswertung von Winddaten für die intelligente, fassadenbereichsbezogene Steuerung von Sonnenschutzanlagen.

Anstelle einer einzigen zentralen Windmessung, die den gesamten Sonnenschutz pauschal in die Sicherheitsposition fährt, werden Gebäudearchitektur und Umgebungsbebauung in die Berechnung dynamischer Windprofile für die einzelnen Fassadenbereiche einbezogen. So wird der Sonnenschutz nur dort eingefahren, wo tatsächlich eine Gefährdung besteht - bei maximaler Verfügbarkeit für die Raumnutzer.

Leistungsmerkmale:
Erfassung von Windgeschwindigkeit und Windrichtung in Echtzeit
Dynamische Anpassung der Sonnenschutzsteuerung auf Basis der Windmessungen
Berechnung dynamischer Windprofile je Fassadenbereich unter Einbeziehung von Gebäudearchitektur und Umgebungsbebauung
Beliebig feine Sektoraufteilung
Zentrale Winderfassung
Konfigurierbare Grenzwerte für Windalarme
Diverse Mittelwertfunktionen
Frühwarnsystem zur Vermeidung von Windschäden an der Gebäudehülle
Import-/Exportschnittstelle, Standard-Datenformate
Weltweite 3D-Datenbasis
Umsetzung mit SCS - SunControlServer®
Integration in KNX-basierte Steuerungssysteme

Anwendungsbereich :
Gewerbe- und Wohngebäude mit automatisierten Sonnenschutzsystemen, bei denen eine sicherheitsorientierte und effiziente Windüberwachung erforderlich ist.
Die Dienstleistung umfasst Konzeptionierung, Datenerhebung und -aufbereitung sowie projektspezifische Umsetzung.

Fabrikat: BMS GmbH
Kontakt: info@bms-solutions.de
Typ: Dynamische Windüberwachung
