# Leistungsbeschreibung (GAEB DA XML 3.2, DA81)
Projekt: Prj-Name
Beschreibung: Projektbeschreibung
Währung: EUR
Erstellt mit: GKPro-Server v10.4.50 T&T Datentechnik GmbH, GAEB-Konverter 10, 16.07.2026

## LV-Name LV-Bezeichnung
Datum: 16.07.2026

### Wetterzentrale 4 Systemgeräte, Spannungsversorgungen, Koppler

**4.1 IP Router V1 KNX secure, Linien- oder Bereichskoppler, REG - W-0109002**
V1 IP-KNX Router secure für Ethernet 10BaseT und KNX TP.

Das Gerät kann als Linien- oder Bereichskoppler eingesetzt werden und dabei das LAN-Netzwerk als Backbone nutzen.

Ab ETS 5 kann der IP Router als Schnittstelle zur Programmierung und Diagnose via LAN verwendet werden. Der IP Router unterstützt KNX Security, was in der ETS aktiviert werden kann.

Der Router benötigt keine separate Spannungsversorgung außer KNX.

Erweiterte Filtertabelle für 0-31

8 KNXnet/IP Tunneling Verbindungen für parallelen Buszugriff

Abmessungen: REG 1TE
Fabrikat: BMS GmbH
Kontakt: info@bms-solutions.de
Typ: V1 IP-KNX Router secure
Art. Nr.: W-0109002
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Menge: 1,000 Stk
