# Leistungsbeschreibung
Leistungsbeschreibung (GAEB DA XML 3.2, DA81)
Währung: EUR
Erstellt mit: GKPro-Server v10.4.50 T&T Datentechnik GmbH, GAEB-Konverter 10, 17.09.2026

## LV-Name Leistungsbeschreibung
Datum: 17.09.2026

### Wetterzentrale 6 Motoren

**6.01 Linearmotor LM-1200 SMI AC, Linearmotor für Großlamellen, SMI-gesteuert, 230 V AC - W-0150002**
Linearmotor LM-1200 SMI AC, Linearmotor für Großlamellen, SMI-gesteuert, 230 V AC - W-0150002

Antrieb zur präzisen, gleichmäßigen Verstellung von Großlamellen an Fassaden gewerblicher und öffentlicher Gebäude. Lineare Direktbewegung ohne mechanisches Getriebe. Die Ansteuerung erfolgt nach SMI-Standard; die Antriebe sind parallelschaltbar.

Folgende Merkmale müssen vorhanden sein:

Antriebsprinzip:

Lineare Direktbewegung ohne mechanisches Getriebe. Schubstange aus Edelstahl, beidseitig mit Gelenkauge zur Anbindung an die Lamellenmechanik.

Ansteuerung:

Ansteuerung nach SMI-Standard. Mehrere Antriebe müssen parallel schaltbar sein, sodass zusammengefasste Lamellenflächen einheitlich bewegt werden.

Verkabelung:

Anschluss über 5-poligen M20-Stecker. Ein System zur vereinfachten Anbindung mehrerer Antriebe muss verfügbar sein.

Parametrierung:

Die Parameter müssen ohne direkten Zugriff auf den verbauten Motor eingestellt werden können. Einstellbar müssen sein:

Geschwindigkeit

Endlagen frei einstellbar über den gesamten Hubbereich

Anfahr- und Stopp-Rampe

Klemmschutz gemäß Maschinenrichtlinie

Nachjustieren von Toleranzen bei Endlagen und Klemmschutz

Alle Motoren an einem Aktor sollen gleichzeitig parametrierbar sein

Bewegungssteuerung:

Integrierte Drehzahlregelung sowie Rampensteuerung für sanftes Anfahren und Stoppen.

Sicherheitsfunktion Klemmschutz:

Bei erkannter Überlast stoppt der Motor automatisch und fährt eine konfigurierbare Entlastungsfahrt. Die Sensibilität zur Erkennung der Überlast muss konfigurierbar sein.

Betrieb und Wartung:

Integrierter Zyklenzähler. Der Antrieb muss updatefähig sein, sodass Service und Aktualisierungen ohne Austausch des Motors möglich sind.

Bauform:

Schlanker Aufbau, leiser Betrieb.

Technische Daten:

Antriebstyp: SMI-Linearmotor 230 V AC

Schubkraft: 1200 N dynamisch / 1800 N statisch

Hub: 0-300 mm

Geschwindigkeit: 4,5 mm/s

Schubstange: Edelstahl, Ø 24 mm, beidseitig Gelenkauge 10 mm

Bauform mit eingefahrener Schubstange: Ø 38 × 550 mm

Versorgung: 230 V AC, max. 0,3 A

Schutzart Motor: IP66

Anschlussleitung: 5-poliger M20-Stecker, IP68

Parallelschaltung: mehrere Antriebe (SMI)

Fabrikat: BMS GmbH

Kontakt: info@bms-solutions.de

Typ: LM-1200 SMI AC

Art. Nr.: 0150002
