# Leistungsbeschreibung (GAEB DA XML 3.2, DA81)
Projekt: Prj-Name
Beschreibung: Projektbeschreibung
Währung: EUR
Erstellt mit: GKPro-Server v10.4.50 T&T Datentechnik GmbH, GAEB-Konverter 10, 16.07.2026

## LV-Name LV-Bezeichnung
Datum: 16.07.2026

### Wetterzentrale 2 Aktoren, Jalousie Aktoren KNX, Rolladenaktor KNX, Jalousieaktormodul

**2.1 Motorsteuergerät MCU-01X AC UP, 230V AC Antriebe, 1 Kanal, 4 Binäreingänge, App-Bedienung, Sicherheitsfunktionen, UP-Gehäuse - W-0108014**
Motorsteuerung für 230V AC Antriebe.

Für Antriebe mit 2 Endschalter. Der Aktor besitzt zusätzlich Eingänge für 2 Jalousietaster und / oder 4 Binäreingänge.

Folgende Funktionen müssen pro Kanal vorhanden sein:
SCO Objekt - Für die Kommunikation zwischen allen Motorsteuergeräten und der Sonnenschutzzentrale (SCS)

Laufzeitmessung:
Je Motorkanal verfügt das Gerät über eine automatische Endlagenerkennung / Laufzeitmessung.

App Bedienung - Kommunikation zwischen der Smartphone-/ Tablet-App und dem Jalousieaktor als Lokalbedienung:
Auf - Ab
Höhe - Winkel
Automatiksperre
Speicherposition

Alle KNX-Objekte müssen getrennt vorhanden sein

Lokal- und Zentralbefehle

Eingeschränkte Bedienung:
Fahrweg kann für Bereiche gesperrt und freigegeben werden. z.B. bei Frostschutz können die Anlagen nicht vollständig geschlossen werden.

Automatiksperre:
Bei aktivierter Automatiksperre werden keine Befehle von der Zentrale ausgeführt (ausgenommen Sicherheitsbefehle). Die Stellung, welche der Nutzer gewählt hat, bleibt erhalten.

Fahrstrategien:
Das Gateway verfügt über eine Produktbibliothek mit Fahrstrategien aller typischen Sonnenschutzsysteme:

Jalousien,
Großlamellen (horizontal und vertikal),
Sitzplatzmarkisen, Senkrechtmarkisen, Screens,
Rollladen, Fenster

Rückmeldungen:
Positionsrückmeldung

5 separate 1 Bit Rückmeldungen
Motorfehler oder Zuleitung
Gebäudeleittechnik Objekt

Sicherheitsfunktionen:
14 Ebenen wie Wind, Frost, Putzschaltung Fenster, Sonnenschutz, Wartung, Brandalarm, RWA

Abmessungen: UP Gehäuse 51x51x27mm
Fabrikat: BMS GmbH
Kontakt: info@bms-solutions.de
Typ: MCU-01X AC UP
Art. Nr.: W-0108014
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Menge: 1,000 Stk
