# Leistungsbeschreibung (GAEB DA XML 3.2, DA81)
Projekt: Prj-Name
Beschreibung: Projektbeschreibung
Währung: EUR
Erstellt mit: GKPro-Server v10.4.50 T&T Datentechnik GmbH, GAEB-Konverter 10, 16.07.2026

## LV-Name LV-Bezeichnung
Datum: 16.07.2026

### Wetterzentrale 2 Aktoren, Jalousie Aktoren KNX, Rolladenaktor KNX, Jalousieaktormodul

**2.3 Motorsteuergerät MCU-04X AC Box, 230V AC Antriebe, 4 Kanäle, 8 Binäreingänge, App-Bedienung, Sicherheitsfunktionen - W-0108019**
Motorsteuerung für 230V AC Antriebe.

Für Antriebe mit 2 Endschaltern. Der Aktor besitzt zusätzlich Eingänge für 4 Jalousietaster und / oder 8 Binäreingänge.

Alle Ein- und Ausgänge allpolig steckbar.

Folgende Funktionen müssen pro Kanal vorhanden sein:
SCO Objekt - Für die Kommunikation zwischen allen Motorsteuergeräten und der Sonnenschutzzentrale (SCS)

Laufzeitmessung:
Je Motorkanal verfügt das Gerät über eine automatische Endlagenerkennung / Laufzeitmessung.

App Bedienung - Kommunikation zwischen der Smartphone-/ Tablet-App und dem Jalousieaktor als Lokalbedienung:
Auf - Ab
Höhe - Winkel
Automatiksperre
Speicherposition

Alle KNX-Objekte müssen getrennt vorhanden sein

Lokal- und Zentralbefehle

Eingeschränkte Bedienung
Fahrweg kann für Bereiche gesperrt und freigegeben werden. Z.B. bei Frostschutz können die Anlagen nicht vollständig geschlossen werden.

Automatiksperre:
Bei aktivierter Automatiksperre werden keine Befehle von der Zentrale ausgeführt (ausgenommen Sicherheitsbefehle). Die Stellung, welche der Nutzer gewählt hat, bleibt erhalten.

Fahrstrategien:
Das Gateway verfügt über eine Produktbibliothek mit Fahrstrategien

aller typischen Sonnenschutzsysteme:
Jalousien
Großlamellen (horizontal und vertikal),
Sitzplatzmarkisen, Senkrechtmarkisen, Screens,
Rollladen, Fenster

Rückmeldungen:
Positionsrückmeldung
5 separate 1 Bit Rückmeldungen
Motorfehler oder Zuleitung
Gebäudeleittechnik Objekt

Sicherheitsfunktionen:
14 Ebenen wie Wind, Frost, Putzschaltung Fenster, Sonnenschutz, Wartung, Brandalarm, RWA

Netzanschluss: 230V AC
Abmessungen: AP Gehäuse B210-H147-T37

Fabrikat: BMS GmbH
Kontakt: info@bms-solutions.de
Typ: MCU-04X AC Box
Art. Nr.: W-0108019
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Menge: 1,000 Stk
