# Leistungsbeschreibung (GAEB DA XML 3.2, DA81)
Projekt: Prj-Name
Beschreibung: Projektbeschreibung
Währung: EUR
Erstellt mit: GKPro-Server v10.4.50 T&T Datentechnik GmbH, GAEB-Konverter 10, 16.07.2026

## LV-Name LV-Bezeichnung
Datum: 16.07.2026

### Wetterzentrale 4 Systemgeräte, Spannungsversorgungen, Koppler

**4.2 Netzwerkswitch 5 Port 10/100 MBit, KNX, REG - W-0143101**
REG 5Port Netzwerkswitch 10/100Mbit Bediengerät für KNXnet/IP

Geeignet zur Kommunikation von KNXnet/IP Geräte untereinander z:B. SCS oder KNX IP Router etc.

5 x RJ45 LAN Buchse, eine davon für Wartungszwecke gut zugänglich auf der Gerätefront

Versorgungsspannung 24V DC
Übertragungsrate 10/100 Mbit

Abmessungen: REG 2TE
Montage: REG Tragschiene 35mm EN 50022
Fabrikat: BMS GmbH
Kontakt: info@bms-solutions.de
Typ: NS-05
Art. Nr.: W-0143101
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Menge: 1,000 Stk
