# Leistungsbeschreibung (GAEB DA XML 3.2, DA81)
Projekt: Prj-Name
Beschreibung: Projektbeschreibung
Währung: EUR
Erstellt mit: GKPro-Server v10.4.50 T&T Datentechnik GmbH, GAEB-Konverter 10, 16.07.2026

## LV-Name LV-Bezeichnung
Datum: 16.07.2026

### Wetterzentrale 3 Bedienung

**3.3 Push Button Interface PBI-04X UP, 4 Binäreingänge, KNX, Unterputzmontage**
Universal-Tasterschnittstelle für die Unterputzmontage zum Anschluss von 2 konventionellen Jalousietastern oder zur Verwendung als 4-fach-Binäreingang.
Die PBI-04X UP erfasst Schaltsignale konventioneller Taster, Schalter und Kontakte und bindet diese über den KNX-Bus in die Gebäudeautomation ein. Die kompakte Bauform ermöglicht die Montage in einer Standard-Einbaudose.

Funktionen und Merkmale:
Vier unabhängige Binäreingänge zur Erfassung von Schaltsignalen
Alternativ Anschluss von 2 konventionellen Jalousietastern
Detektion von Tastenbetätigungen, Fensterkontakten oder Meldeschaltern
Unterstützte Schaltarten: Öffner, Schließer, Impuls
Meldung von Ein-/Aus-Zuständen über KNX-Bus
Integrierte Entprell- und Filterfunktionen zur zuverlässigen Signalverarbeitung
Parametrierbar über ETS-Software

Max. Entfernung zwischen Kontakt und Schnittstelle: 10 m

Liefern, montieren und betriebsfertig anschließen.

Abmessungen: Gehäuse 50 x 50 x 16 mm
KNX-Bus: 29 V DC
Fabrikat: BMS GmbH
Kontakt: info@bms-solutions.de
Typ: PBI-04X UP
Art. Nr.: W-0111002
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Menge: 1,000 Stk
