# Leistungsbeschreibung (GAEB DA XML 3.2, DA81)
Projekt: Prj-Name
Beschreibung: Projektbeschreibung
Währung: EUR
Erstellt mit: GKPro-Server v10.4.50 T&T Datentechnik GmbH, GAEB-Konverter 10, 16.07.2026

## LV-Name LV-Bezeichnung
Datum: 16.07.2026

### Wetterzentrale 4 Systemgeräte, Spannungsversorgungen, Koppler

**4.4 Spannungsversorgung PS24-1500, REG - W-0503001**
REG Spannungsversorgung 24 VDC 1500 mA

Das Gerät dient der Versorgung von der Wetterzentrale Quadra®, sowie beliebigen 24 VDC Geräten mit einer Stromaufnahme bis zu 1500 mA. Das Gerät verfügt über eine Kontrollanzeige für Betrieb und Störung. Der Ausgang des Gerätes ist kurzschlussfest.

Netzanschluss: 230 V / 50 Hz
Kleinspannung: 24 VDC. 1500 mA
Abmessungen: REG 2,5TE
Fabrikat: BMS GmbH
Montage: REG Tragschiene 35mm EN 50022
Kontakt: info@bms-solutions.de
Typ: PS24-1500
Art. Nr.: W-0503001
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Menge: 1,000 Stk
