# Leistungsbeschreibung (GAEB DA XML 3.2, DA81)
Projekt: Prj-Name
Beschreibung: Projektbeschreibung
Währung: EUR
Erstellt mit: GKPro-Server v10.4.50 T&T Datentechnik GmbH, GAEB-Konverter 10, 16.07.2026

## LV-Name LV-Bezeichnung
Datum: 16.07.2026

### Wetterzentrale 4 Systemgeräte, Spannungsversorgungen, Koppler

**4.5 Spannungsversorgung PS24-4200, REG - W-0503002**
REG Spannungsversorgung 24 VDC 4200 mA

Das Gerät dient der Versorgung von beliebigen 24 VDC Geräten mit einer Stromaufnahme bis zu 4200 mA. Das Gerät verfügt über eine Kontrollanzeige für Betrieb und Störung. Der Ausgang des Gerätes ist kurzschlussfest.

Netzanschluss: 230 V / 50 Hz
Kleinspannung: 24 VDC, 4200 mA
Abmessungen: REG 4TE
Montage: REG Tragschiene 35mm EN 50022
Fabrikat: BMS GmbH
Kontakt: info@bms-solutions.de
Typ: PS24-4200
Art. Nr.: W-0503002
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Menge: 1,000 Stk
