# Leistungsbeschreibung (GAEB DA XML 3.2, DA81)
Projekt: Prj-Name
Beschreibung: Projektbeschreibung
Währung: EUR
Erstellt mit: GKPro-Server v10.4.50 T&T Datentechnik GmbH, GAEB-Konverter 10, 16.07.2026

## LV-Name LV-Bezeichnung
Datum: 16.07.2026

### Wetterzentrale 4 Systemgeräte, Spannungsversorgungen, Koppler

**4.3 Spannungsversorgung PSX-640, KNX, REG - W-0103002**
REG Spannungsversorgung KNX 640 mA

Das Gerät dient der Versorgung einer KNX-Buslinie.

Das Gerät hat einen zusätzlichen Ausgang für die Versorgung von externen Geräten.

Die Bemessungsbetriebsspannung beträgt AC 120-240 V 50-60 Hz

Abmessungen: REG 3TE
Fabrikat: BMS GmbH
Kontakt: info@bms-solutions.de
Typ: PSX-640
Art. Nr.: W-0103002
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Menge: 1,000 Stk
