# Leistungsbeschreibung (GAEB DA XML 3.2, DA81)
Projekt: Prj-Name
Beschreibung: Projektbeschreibung
Währung: EUR
Erstellt mit: GKPro-Server v10.4.50 T&T Datentechnik GmbH, GAEB-Konverter 10, 16.07.2026

## LV-Name LV-Bezeichnung
Datum: 16.07.2026

### Wetterzentrale 1 Wetterzentralen

**1.1 Wetterstation & Sonnenschutzzentrale Quadra®, 8 Fassadenabschnitte, KNX - W-0104001**
Wetterstation und Sonnenschutzzentrale Quadra® für bis zu 8 Fassadenabschnitte

Das Gerät arbeitet mit einer zentralen Helligkeitsauswertung, verschiedenen Beschattungsstrategien, mehreren Automatikfunktionen. Automatikprogramme, wie nachfolgend aufgeführt, für jeden Sektor frei auswählbar. Sperrfunktionen für 3 Sicherheitsobjekte auswählbar.

Sensoren für den KNX Bus:
Wind / Windrichtung (Ultraschall)
Helligkeit und Globalstrahlung (Nord, Ost, Süd, West, Sky)
Temperatur
Niederschlag

Sicherheitsprogramme:
Wind, Niederschlag, Frost und Globalstrahlung

Komfortprogramme:
Beschattung mit Sonnenstandsnachführung, Temperatur, Hitze, Dämmerung, Außenbeleuchtung, Zeitautomatik, 16 Digitaleingänge

Sonstige Funktionen:
3 Sicherheitsobjekte je Sektor
Grenzwerte über KNX änderbar
Sonnenstandnachführung
Serviceintervall Meldung
Störungsmeldungen der Sensoren
Positionierung je Programm möglich
Sonnenstand auf dem KNX senden
Datum und Uhrzeit - senden und empfangen
8 Sektoren / Fassadenabschnitte

Abmessungen: Gehäuse 157x198x132mm
Fabrikat: BMS GmbH
Kontakt: info@bms-solutions.de
Typ: Quadra
Art. Nr.: W-0104001
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Menge: 1,000 Stk
