# Leistungsbeschreibung (GAEB DA XML 3.2, DA81)
Projekt: Prj-Name
Beschreibung: Projektbeschreibung
Währung: EUR
Erstellt mit: GKPro-Server v10.4.50 T&T Datentechnik GmbH, GAEB-Konverter 10, 16.07.2026

## LV-Name LV-Bezeichnung
Datum: 16.07.2026

### Wetterzentrale 1 Wetterzentralen

**1.2 Sonnenschutzzentrale SunControlServer® Automatisierung Sonnenschutzanlagen, KNX - W-99125**
Sonnenschutzzentrale zur Automatisierung von Sonnenschutzanlagen für bis zu 50 Fassadenabschnitte.

Computersystem für KNX mit folgenden Funktionen:
Zentrale Helligkeitsauswertung
Verschiedene Beschattungsstrategien, wie Senkrechtmarkisen, Jalousien, Großlamellen uvw.
Berücksichtigung von Schattenwurf benachbarter Gebäude
Berücksichtigung von dynamischen Windprofilen durch benachbarte Gebäude
Die optimale Lamellenstellung zum Sonnenstand garantiert max. natürliche Helligkeit bei gleichzeitiger Blendfreiheit
Fernwartung über Internet ermöglicht schnelle Wartung und schnellen Service

Technische Besonderheiten:
Erweiterbar auf bis zu 250 Sektoren / Fassadenabschnitte
Bedienoberfläche über Webinterface Zugriff mittels Passworts
SCO Objekt - Für die Kommunikation zwischen allen Motorsteuergeräten und der Sonnenschutzzentrale (SCS)
Sensorinterface - Helligkeit-, Wind-, Temperatur- und Niederschlagsensor
Digitaleingänge
Zeitautomatik mit Jahreskalender
App Bedienung - Kommunikation zwischen der Smartphone-/ Tablet-App und dem Jalousieaktor als Lokalbedienung

Sicherheitsfunktion:
14 Ebenen, wie Wind, Frost, Putzschaltung Fenster, Sonnenschutz, Wartung, Brandalarm, RWA

Abmessungen: REG Gehäuse 6TE + 1TE
Fabrikat: BMS GmbH
Kontakt: info@bms-solutions.de
Typ: SCS-03
Art. Nr.: W-99125
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Menge: 1,000 Stk

**1.3 SunControlServer® Lizenzerweiterung 25 weitere Fassadenabschnitte, KNX - W-99123**
Lizenzerweiterung der SunControlServer® Software um 25 weitere Sektoren / Fassadenabschnitte, z.B. für Schattenwurf oder Automatikprogramme. Der SunControlServer® kann so auf bis zu 250 Sektoren erweitert werden.

Fabrikat: BMS GmbH
Kontakt: info@bms-solutions.de
Typ: SCS Erweiterung 25 Sektoren´
Art. Nr.: W-99123
Menge: 1,000 Stk
