# Leistungsbeschreibung (GAEB DA XML 3.2, DA81)
Projekt: Prj-Name
Beschreibung: Projektbeschreibung
Währung: EUR
Erstellt mit: GKPro-Server v10.4.50 T&T Datentechnik GmbH, GAEB-Konverter 10, 16.07.2026

## LV-Name LV-Bezeichnung
Datum: 16.07.2026

### Wetterzentrale 4 Systemgeräte, Spannungsversorgungen, Koppler

**4.6 Überspannungsschutz / Überspannungs-ableiter SP275 - 4P für Motor 230V - W-1252001**
Überspannungsschutz / Überspannungsableiter für Motor 230V - SP275 - 4P

Schützt den Motor in beide Richtungen (Jalousie hoch, Jalousie runter)
Anschlüsse nach Industriestandard STAK3 / STAS3
Akustische Fehlermeldung bei Ausfall
Witterungsbeständig durch eine hohe Schutzklasse von IP54
Überspannungsschutz Typ 2 / Typ 3
Betriebstemperatur -40 - +80°C

Konform mit:
IEC 61643-11:2011 und
EN 61643-11:2012+A11:2018

Die Bemessungsbetriebsspannung beträgt AC 120 - 240V 50 - 60 Hz

Für Jalousiemotoren, Sonnenschutz, Raffstore, Markisenmotoren, Rollladenmotoren

Liefern, montieren und betriebsfertig anschließen.

Abmessungen: 100 x 40 x 27 ohne Anschluss
Fabrikat: BMS GmbH
Kontakt: info@bms-solutions.de
Typ: SP275-4P
Art. Nr.: W-1252001
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Menge: 1,000 Stk
