# Leistungsbeschreibung (GAEB DA XML 3.2, DA81)
Projekt: Prj-Name
Beschreibung: Projektbeschreibung
Währung: EUR
Erstellt mit: GKPro-Server v10.4.50 T&T Datentechnik GmbH, GAEB-Konverter 10, 16.07.2026

## LV-Name LV-Bezeichnung
Datum: 16.07.2026

### Wetterzentrale 4 Systemgeräte, Spannungsversorgungen, Koppler

**4.7 Überspannungsschutz / Überspannungs-ableiter SP275 - 5P für SMI Motor 230V - A-1252001**
Überspannungsschutz / Überspannungsableiter für SMI-Motor 230V - SP275 - 5P

Schützt den SMI 230V AC Motor vollständig

Anschlüsse nach Industriestandard STAK4 / STAS4
Akustische Fehlermeldung bei Ausfall
Witterungsbeständig durch eine hohe Schutzklasse von IP54
Überspannungsschutz Typ 2 / Typ 3
Betriebstemperatur -40 - +80°C

Geeignet für Motoren mit SMI-Schnittstelle (Standard Motor Interface) mit bidirektionaler Kommunikation zur präzisen Steuerung und Rückmeldung.

Konform mit:
IEC 61643-11:2011 und
EN 61643-11:2012+A11:2018

Die Bemessungsbetriebsspannung beträgt AC 120 - 240V 50 - 60 Hz

Auslösespannung 275 V AC

Für SMI-Jalousiemotoren, Sonnenschutz, Raffstore, Markisenmotoren, Rollladenmotoren, Großlamellen
Liefern, montieren und betriebsfertig anschließen.

Abmessungen: 145 x 37 x 45 mm ohne Anschluss
Fabrikat: BMS GmbH
Kontakt: info@bms-solutions.de
Typ: SP275-5P
Art. Nr.: W-1252002
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Menge: 1,000 Stk
