# Leistungsbeschreibung (GAEB DA XML 3.2, DA81)
Projekt: Prj-Name
Beschreibung: Projektbeschreibung
Währung: EUR
Erstellt mit: GKPro-Server v10.4.50 T&T Datentechnik GmbH, GAEB-Konverter 10, 16.07.2026

## LV-Name LV-Bezeichnung
Datum: 16.07.2026

### Wetterzentrale 5 Dienstleistungen

**5.2 Schattenwurfberechnung zur fassadenbezogenen Beschattungssteuerung - Dienstleistung BMS GmbH**
Die Schattenwurfberechnung ist eine Dienstleistung zur präzisen Berechnung von Eigen- und Fremdverschattung auf Fassaden- und Fensterflächen für die intelligente, sektorbezogene Steuerung von Sonnenschutzsystemen.

Gebäudeteile oder benachbarte Gebäude werfen Schatten auf die Fassade. Da die unteren Etagen bei flach stehender Sonne im Winter nicht verschattet werden müssen und auch im Sommer nicht zu jeder Zeit die gesamte Fassadenseite von der Sonne erfasst wird, ist nur eine bereichsweise Verschattung erforderlich. Unterteilt man die Fassade in mehrere Sektoren, behalten die Raumnutzer den maximalen Bezug zur Außenumgebung und die Energiekosten für künstliche Beleuchtung werden durch die Nutzung des natürlichen Tageslichts auf ein Minimum reduziert. Da sich Sonnenposition und Schattenwurf stetig verändern, erfolgt eine durchgehende Berechnung auf Basis von 3D-Daten.

Leistungsmerkmale:
Berechnung des Schattenwurfs von Gebäudeteilen und anderen Objekten
Berücksichtigung von Sonnenstand, Jahreszeit, Uhrzeit und geographischer Lage
Unterscheidung von Eigen- und Fremdverschattung
Dynamische Anpassung der Sonnenschutzsteuerung entsprechend der aktuellen Schattenlage
Beliebig feine Sektoraufteilung
Vorschaufunktion
Weltweite 3D-Datenbasis
Import-/Exportschnittstelle, Standard-Datenformate
Optimierung von Komfort und Energieeinsparung
Umsetzung mit SCS - SunControlServer®
Integration in KNX-basierte Gebäudesteuerungssysteme

Anwendungsbereich:
Anspruchsvolle Gewerbe- und Bürogebäude, die eine adaptive Sonnenschutzsteuerung unter Berücksichtigung komplexer Gebäudestrukturen und Umgebungsbedingungen erfordern.
Die Dienstleistung umfasst Simulations- und Berechnungssoftware sowie die projektspezifische Umsetzung durch BMS - von der Konzeptionierung über die Datenerhebung und -aufbereitung bis zur Integration in das KNX-basierte Steuerungssystem. Hierbei greift BMS stets auf aktuelle 3D-Daten zurück und nutzt modernste Berechnungs- und Simulationsverfahren.

Fabrikat: BMS GmbH
Kontakt: info@bms-solutions.de
Typ: Schattenwurfberechnung
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