# Leistungsbeschreibung
Leistungsbeschreibung (GAEB DA XML 3.2, DA81)
Währung: EUR
Erstellt mit: GKPro-Server v10.4.50 T&T Datentechnik GmbH, GAEB-Konverter 10, 19.10.2026

## LV-Name Leistungsbeschreibung
Datum: 17.09.2026

### Wetterzentrale 7 Verkabelung

**7.12 Schnellverbinder RCS-5P C-C M25 mit Kabel/Kabel (SMI) - W-0122000**
Schnellverbinder zur wasserdichten Verbindung von zwei Kabelenden im außenliegenden Sonnenschutz, Bestandteil des SmartConnect Stecksystems, vorrangig ausgelegt für die Verkabelung des Linearmotors BMS LM-1200 SMI AC. Anschluss von bis zu 5 Adern je Kabelende mit schraubbarer Abdichtung.

Mindestanforderungen:

- Verbindungsart Kabel-Kabel
- Anschluss 2 x Kabelende, je bis zu 5-polig
- Leiterquerschnitt max. 2,5 mm²
- Baugröße M25
- Netzspannung 230 V AC
- Schraubbare Abdichtung
- Farbe schwarz
- Schutzart IP68, staub- und wasserdicht
- Wasserdicht bei 1 m Eintauchtiefe über 24 Stunden
- UV-beständige Materialien, korrosionsbeständige Kontakte
- Zertifizierung RoHS, TÜV, CE

Fabrikat: BMS GmbH
Kontakt: info@bms-solutions.de
Typ: Kabelstecksystem
Art. Nr.: W-0122000
Menge: 1,000 Stk
