# Leistungsbeschreibung (GAEB DA XML 3.2, DA81)
Projekt: Prj-Name
Beschreibung: Projektbeschreibung
Währung: EUR
Erstellt mit: GKPro-Server v10.4.50 T&T Datentechnik GmbH, GAEB-Konverter 10, 16.07.2026

## LV-Name LV-Bezeichnung
Datum: 16.07.2026

### Wetterzentrale 3 Bedienung

**3.1 Touchdisplay KNX für Wetterzentrale Quadra, TFT Display, 3,5" - W-1101002**
Bediengerät für Sonnenschutzzentrale 3,5" Aluminium schwarz

TFT Display mit Touch- Bedienfunktion.

Auf 6 Bedienseiten werden die Anzeige-/ Bedien- und Alarmfunktionen dargestellt.

Diese Funktionen sind speziell auf die Quadra-Wetterzentrale abgestimmt:

Anzeige & Einstellung von Datum und Uhrzeit
Anzeige der Sensormesswerte
Erfassung und Übertragung der Raumtemperatur
Ändern von Programmgrenzwerten
Ein-/ Ausschalten von Automatikprogrammen
Bedienung von Sektoren (Auslösen von Fahrbefehlen)
Setzen von Fahrsperren wie z.B. Wartungs-/ Putzbetrieb
Anzeige von Sicherheitsfunktionen und Störmeldungen

Abmessungen: Gehäuse 82x82x22mm
Fabrikat: BMS GmbH
Kontakt: info@bms-solutions.de
Typ: Touch Display V2Quadra
Art. Nr.: W-1101002
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Menge: 1,000 Stk
