# Leistungsbeschreibung
Leistungsbeschreibung (GAEB DA XML 3.2, DA81)
Währung: EUR
Erstellt mit: GKPro-Server v10.4.50 T&T Datentechnik GmbH, GAEB-Konverter 10, 17.09.2026

## LV-Name Leistungsbeschreibung
Datum: 17.09.2026

### Wetterzentrale 7 Verkabelung

**7.01 Y-Verteiler RCS-5P M-F-F mit Stecker/Buchse/Buchse (SMI) - W-122011**
Plug-and-Play-Stecksystem zur wasserdichten, verpolungssicheren Verkabelung von Motoren im außenliegenden Sonnenschutz, vorrangig ausgelegt für den Linearmotor BMS LM-1200 SMI AC. Umspritzte Anschlussleitungen zur werkzeuglosen Steck-/Drehverbindung; Herstellung der Steckverbindung ohne Elektrofachkraft möglich (geltende Installationsvorschriften sind einzuhalten).

Mindestanforderungen:
Eingang 1 x Stecker 5-polig
Ausgang 2 x Buchse 5-polig
Steckverbindung 5-polig, verpolungssicher
Netzspannung 230 V AC
Leitungsquerschnitt 5 × 0,75 mm²
Leitung halogenfrei
Farbe schwarz
Umspritzte Anschlussleitungen
Schutzart IP68, staub- und wasserdicht
Wasserdicht bei 1 m Eintauchtiefe über 24 Stunden
UV-beständige Materialien, korrosionsbeständige Kontakte
Geringe Übergangswiderstände, dauerhaft zuverlässige Kontaktierung
Sichere Zugentlastung
Parallele Verkabelung von bis zu 16 Motoren
Sofort betriebsbereit (Plug & Play)

Fabrikat: BMS GmbH
Kontakt: info@bms-solutions.de
Typ: Kabelstecksystem
Art. Nr.: W-122011
Menge: 1,000 Stk
